# Wichmann Brandsch...
Leistungsbeschreibung (GAEB DA XML 3.2, DA81)
Währung: EUR
Erstellt mit: GKPro-Server v10.1.67 T&T Datentechnik GmbH, GAEB-Konverter 10, 24.06.2022

## Wichmann Brandsch...
Datum: 22.06.2022

### Hauptabschnitt 1 Wichmann Instafix® BKI Installationskanal 3-seitig mit abnehmbarem Deckel, verzinkt

**1.01 Vorbemerkungen System I-30 / I-60 / I-90 Kanal, 3-seitig mit abnehmbarem Deckel**
Der Installationskanal ist gemäß DIN 4102/Teil 11 geprüft und führt einen Verwendbarkeitsnachweis für die Feuerwiderstandsklasse I 30 - I 90 durch eine Allgemeine Bauartgenehmigung.
Der Installationskanal kann an den Stellen in Gebäuden eingesetzt werden, an denen der Schutz der Umgebung (z.B. Flucht- und Rettungswege, Flure, Deckenhohlräume, Doppelböden) vor den Auswirkungen eines Kabelbrandes gefordert ist.
Der Installationskanal wird als industriell vorgefertigtes und funktionsfähiges sowie montagefertiges Bauelement geliefert. Das Erstellen von Formteilen muss auch bauseits möglich sein.
Der Installationskanal muss staubfrei, schlag- und stoßfest sein.
Er wird standardmäßig aus feuerverzinktem Blech gefertigt, optional kann er auch als Edelstahl-Variante oder in verschiedenen RAL-Tönen gefertigt werden. Die Wandungsdicke des Installationskanals muss 1,6 - 3,0 mm betragen, bei einem Flächengewicht von ca. 6,5 kg/m² bis 10,5 kg/m².
Der Dämmschichtbildner darf nicht herausnehmbar sein.
Der Nachweis der Dauerhaftigkeit des Baustoffes muss durch Eigen- und Fremdüberwachung nachgewiesen sein.
Mindestdicke: Massivwand oder Trennwand = 150 mm
Unterstützungsabstand Direktbefestigung: max. 500 mm

Ausführung: 3-seitiger Kanal geschlossen

| Kanal-Klassifizierung | Breite | Höhe | Wandaufbau | Material Blech | Beschichtung mind. Dicke |
| --- | --- | --- | --- | --- | --- |
| I 30 | <= 500 mm | <= 260 mm | 240 mm Massivwand | Stahl / Edelstahl / 0,6 mm | 1,0 mm |
| I 60 | <= 450 mm | <= 200 mm | 240 mm Massivwand | Stahl / Edelstahl / 0,6 mm | 1,0 mm |
| I 90 | <= 400 mm | <= 150 mm | 150 mm Massivwand | Stahl / Edelstahl / 0,6 mm | 1,0 mm |

Kabelkanalsystem:
Leitfabrikat INSTAFIX ® BKI Installationskanal
3-seitige Ausführung, mit abnehmbarem Deckel
bestehend aus
- verz. Stahlblech ( alternativ in Edelstahl )
- oder optional weißem Stahlblech ( alternativ anderer RAL-Farbton )
1,0 mm dick
Genehmigungsgrundlage:
Zugelassen vom DIBt Berlin unter der Nummer Z-19.30-2523
Einbau gemäß aBG Z-19.30-2524

Bezugsquelle:
Wichmann Brandschutzsysteme GmbH & Co. KG
Siemensstraße 7
57439 Attendorn
Tel.: 02722 / 6382-0
Fax.: 02722 / 6382-299
E-Mail: info@wichmann.biz
www.wichmann.biz
Menge: 1,000 m

**1.02 I-30 / I-60 / I-90 - Kanal als Bauteil wie unter Pos. 1. beschrieben als Gerader Kanal 3-seitig mit abnehmbarem Deckel, in 1,0 m oder 2,0 m Länge**
Gerader Kanal in Abmessung ... mm x ... mm, 3-seitig mit abnehmbarem Deckel; I-30 / I-60 / I-90; verzinkt
Direkte Montage an Wand und / oder Decke
Breite: ... mm
Höhe: ... mm
liefern und montieren
Menge: 1,000 m

**1.03 I-30 / I-60 / I-90 - Kanal als Bauteil wie unter Pos. 1. beschrieben - hier als Flachwinkel 30 - 90°, 3-seitig mit abnehmbarem Deckel.**
Flachwinkel 30° / 45° / 60° / 90°, Abmessung ... mm x ... mm,
für 3-seitigen I-30 / I-60 / I-90 Kanal mit abnehmbarem Deckel; verzinkt
Direkte Montage an Wand und / oder Decke
Breite: ... mm
Höhe: ... mm
Winkel: ... °
liefern und montieren
Menge: 1,000 St

**1.04 I-30 / I-60 / I-90 - Kanal als Bauteil wie unter Pos. 1. beschrieben - hier als Innenecke 30 - 90°, 3-seitig mit abnehmbarem Deckel.**
Innenecke 30° / 45° / 60° / 90°, Abmessung ... mm x ... mm,
für 3-seitigen I-30 / I-60 / I-90 Kanal mit abnehmbarem Deckel; verzinkt
Direkte Montage an Wand und / oder Decke
Breite: ... mm
Höhe: ... mm
Winkel: ... °
liefern und montieren
Menge: 1,000 St

**1.05 I-30 / I-60 / I-90 - Kanal als Bauteil wie unter Pos. 1. beschrieben - hier als Außenecke 30 - 90°, 3-seitig mit abnehmbarem Deckel.**
Außenecke 30° / 45° / 60° / 90°, Abmessung ... mm x ... mm,
für 3-seitigen I-30 / I-60 / I-90 Kanal mit abnehmbarem Deckel; verzinkt
Direkte Montage an Wand und / oder Decke
Breite: ... mm
Höhe: ... mm
Winkel: ... °
liefern und montieren
Menge: 1,000 St

**1.06 I-30 / I-60 / I-90 - Kanal als Bauteil wie unter Pos. 1. beschrieben - hier als T-Stück 3-seitig mit abnehmbarem Deckel, L1/L2 = 50**
T-Stück L1/L2 = 50, Abmessung ... mm x ... mm,
für 3-seitigen I-30 / I-60 / I-90 Kanal mit abnehmbarem Deckel; verzinkt
Direkte Montage an Wand und / oder Decke
Breite: ... mm
Höhe: ... mm
liefern und montieren
Menge: 1,000 St

**1.07 Kabeleintritt / -austritt aus I-30 / I-60 / I-90 - Kanal gemäß ABG wie unter Pos. 1. beschrieben.**
Kabeleintritt / -austritt für 3-seitigen I-30 / I-60 / I-90 Kanal mit abnehmbarem Deckel
alle Größen
Breite: ... mm
Höhe: ... mm
liefern und montieren
Menge: 1,000 St

**1.08 Dichtungsband im I I-30 / I-60 / I-90 - Kanal gemäß ABG wie unter Pos. 1. beschrieben.**
Dichtungsband im 3-seitigen I-30 / I-60 / I-90 Kanal mit abnehmbarem Deckel alle Größen
liefern und montieren
Menge: 1,000 m

**1.09 I-30 / I-60 / I-90 - Kanal als Bauteil wie unter Pos. 1. beschrieben - hier als Abschlusskappe, 3-seitig mit abnehmbarem Deckel.**
Abschlusskappe, Abmessung ... mm x ... mm,
für 3-seitigen I-30 / I-60 / I-90 Kanal mit abnehmbarem Deckel; verzinkt
Breite: ... mm
Höhe: ... mm
liefern und montieren
Menge: 1,000 St

**1.10 I-30 / I-60 / I-90 - Kanal als Bauteil wie unter Pos. 1. beschrieben - hier als Wandanschlusskragen, 3-seitig mit abnehmbarem Deckel.**
Wandanschlusskragen, Abmessung ... mm x ... mm,
für 3-seitigen I-30 / I-60 / I-90 Kanal mit abnehmbarem Deckel; verzinkt
Breite: ... mm
Höhe: ... mm
liefern und montieren
Menge: 1,000 St

**1.11 Wandanschluss an Trennwand erstellen, Mauerwerk oder Beton gemäß ABG wie unter Pos. 1. beschrieben**
Wandanschluss für 3-seitigen I-30 / I-60 / I-90 Kanal mit abnehmbarem Deckel alle Größen
Breite: ... mm
Höhe: ... mm
liefern und montieren
Menge: 1,000 St

**1.12 Laibung in Trennwand erstellen + Mineralwolle gemäß ABG wie unter Pos. 1. beschrieben**
Laibung in Trennwand für 3-seitigen I-30 / I-60 / I-90 Kanal mit abnehmbarem Deckel alle Größen
Breite: ... mm
Höhe: ... mm
liefern und montieren
Menge: 1,000 St

**1.13 Laibung in Massivwand erstellen + Mineralwolle bzw. Brandschutzmörtel MIII gemäß ABG wie unter Pos. 1. beschrieben**
Laibung für Massivwand für 3-seitigen I-30 / I-60 / I-90 Kanal mit abnehmbarem Deckel alle Größen
Breite: ... mm
Höhe: ... mm
liefern und montieren
Menge: 1,000 St

**1.14 Potentialausgleich im I-30 / I-60 / I-90 - Kanal gemäß ABG wie unter Pos. 1. beschrieben**
Potentialausgleich durch Erdungsklammern im
3-seitigen I-30 / I-60 / I-90 Kanal mit abnehmbarem Deckel alle Größen
liefern und montieren
Menge: 1,000 St
